# Markt Lupburg Erweiterung Grundschule
Angebotsaufforderung (GAEB DA XML 3.3, DA83)
Projekt: 23548
Währung: EUR
Erstellt mit: GXML Toolbox V3.3 R20220330, ORCA AVA 27 27.00.00, 19.01.2026

## I. Allgemeine Projektbeschreibung
I. ALLGEMEINE PROJEKTBESCHREIBUNG

Der Bauherr beabsichtigt auf der Fläche der Grundschule am Reiselbergweg 3, in 92331
Lupburg, Flurnummer: 445/13 eine Erweiterung der Grundschule zu errichten.

Diese wird zum Teil in das Sportplatzgelände integriert. Es soll im Süden ein zweigeschossiger
Neubau mit Pausenhalle, Kantine und Bühne im Erdgeschoss und vier neue Klassenzimmer mit
Ganztagsbereichen im Obergeschoss entstehen.

Eine offene Gestaltung in den mittig
platzierten Ganztagsbereichen und gut einsehbaren Arbeitsplätzen außerhalb der
Klassenzimmer sollen einen möglichst praktikablen Umgang mit Flex Klassen ermöglichen.

Im neuen Verbindungsbau, wird die Aufzugsnalage untergebracht. Dieses erschließt alle Voll- und Halbetagen.

Das Bestandsgebäude wird umgebaut und saniert.
Das Bestandgebäude wurde ca. 1960 erbaut. Aktuell erfolgt die Wärmeversorgung über Nahwärme mit Biomasse. Es soll eine PV-Anlage mit Speicher geplant werden. Ladesäulen für KFZ und E-Bikes sind vom Energieversorger zu berücksichtigen.

Baustrom/ Bauwasser:
Baustrom und Bauwasser wird bauseits vom AG gestellt.

## II. gemeine Technische Vertragsbedingungen DIN 18299
II. Allgemeine technische Vorschriften DIN 18299

Angaben zur Baustelle

Anfahrt
Jeder AN hat für seine Transporte die Verkehrssicherungspflicht im Straßenraum und Zufahrtsbereich
zu übernehmen. Die Gegebenheiten sollten vor Angebotsabgabe vor Ort überprüft werden. Siehe
Lageplan. Die Baustelle und Zuwege sind während der Arbeiten sauber zu halten. Beschädigungen der
Straße sind vom AN zu beseitigen bzw. die Kosten hierfür zu übernehmen. Nach den Arbeiten werden
Kontrollbegehungen durchgeführt.

Baustrom / Wasser
Wasseranschlüsse und Baustromverteiler werden durch den Baustelleneinrichter hergestellt. Weitere
Unterverteilungen Baustrom im Gebäude durch bauseitige Rohbaufirma. Ab Schließen der
Gebäudehülle erfolgt der Unterhalt des Baustromverteilers durch bauseitige Rohbaufirma. Die
Verbrauchskosten von Strom und Wasser werden durch den AG übernommen.

Die vorbereitenden Arbeiten werden vorab durchgeführt, dennoch kann es zu Überschneidungen mit
anderen Gewerken kommen.

Angaben zur Ausführung
Nach Vertragsfristen und in Absprache mit der örtlichen Bauleitung.
SiGe-Plan und Baustellenordnung liegen zum Zeitpunkt der Ausführung vor.
Getrennte Entsorgung von Abfällen ist gefordert. Entsorgung vom jeweiligen Verursacher selbst.

Lagerflächen werden durch den Baustelleneinrichter geschaffen, Unterkünfte für die eigene
Belegschaft sind Leistung des Auftragnehmers. Ansonsten laut LV und BE-Plan.

Angaben zur Abrechnung
Abrechnung gemäß VOB/C bzw. den Angaben in den Leistungsbeschreibungen. Die Abrechnungen
sind vom Auftragnehmer über entsprechende Abrechnungspläne zu dokumentieren. Die Pläne sind in
3-facher Ausfertigung mit der jeweiligen Teilrechnung einzureichen. Kosten hierfür werden vom
Auftraggeber nicht gesondert übernommen und sind über die Einheitspreise abgegolten.

Einzelangaben bei Abweichungen von den ATV: keine

Einzelangaben zu Nebenleistungen und besonderen Leistungen
Nebenleistungen: es gilt Abschnitt 4.1 aller ATV.
Besondere Leistungen: es gilt Abschnitt 4.2 aller ATV.

Abrechnung nach Zeichnung oder Aufmaß, wenn die Zeichnung nicht der ausgeführten Leistung
entspricht.

## III. Technische / fachspezifische Vorbemerkung:
III. Technische / fachspezifische Vorbemerkungen:

KG 440, Starkstromanlagen

Allgemein
Die bestehende Stromversorgung aus dem Versorgungsnetz der Bayernwerk Netz GmbH, wird durch die Erweiterung der Grundschule und den entstehenden Leistungsmehrbedarf nach aktuellem Stand neu eingespeist. Der Bestandshausanschluss ist ausgeschöpft. Die Messung der elektrischen Energie erfolgt niederspannungsseitig.

Netzform
Die bestehende Netzform wird beibehalten. Augenscheinlich ist ein TT-Netz vorhanden.

Unterverteilungen
Die Unterverteilungen werden so bemessen, dass neben der erforderlichen Bestückung eine Platzreserve von mind. 25 % vorhanden ist. Bei der Größendimensionierung der Gehäuse wird die Verlustwärme der Einbauten zu Grunde gelegt. Sie sind mit den erforderlichen Einbauten bestückt und beschriftet. Alle Leitungen werden auf Abgangsklemmen / Trennklemmen geführt. Alle Haupt- und Unterverteilung erhalten entsprechenden Überspannungsschutz. Die Anordnung der Verteiler erfolgt in Nebenräumen und nicht in den Fluren.

Stromkreise
RCD 40/0,03A (Fehlerstromschutzschalter) getrennt für Steckdosen und Beleuchtung.
Maximal 6 Stromkreise je RCD.
Im Wechsel: maximal 2 Klassenzimmer auf einen Stromkreis B10 A (wegen
Schalterkontakte) für die Beleuchtung.
Normal-/Arbeitssteckdosen: max. 8-12 Steckdosen 230 Volt = ein Stromkreis B16 A
Putzsteckdosen Tür / Flure: immer getrennte Steckdosen C16 A

Fundamenterder und Blitzschutzanlage:
Der Fundamenterder ist nach den neusten Richtlinien und VDE-Vorschriften auszuführen. Der Fundamenterder ist als geschlossener Ring unter der Sohlplatte im Erdreich einzubringen. Es wird eine Maschenweite von 10,00m x 10,00m eingehalten. Der Fundamenterder wird mit dem Potentialausgleichsleiter in der Sohlplatte zu verbunden. Der Potentialausgleichsleiter wird als geschlossener Ring in der obersten Sohlplatte eingebracht und mit der Bewehrung alle 2 Meter verbunden. Es wird eine Maschenweite von 20,00m x 20,00m eingehalten. Die Bewehrung der Sohlplatte wird in den Potentialausgleich einbezogen. Der Fundamenterder wird mittels Fahnen oder Erdungsfestpunkte regelmäßig herausgeführt sowie mit dem Fundamenterder im Bestand verbunden.

Eine Blitzschutzanlage ist aufgrund der Gebäudeeinstufung zum Sonderbau erforderlich.
Ebenso fordert dies der Unfallversicherungsträger "KUVB / Bayer. LUK":
Eine empfohlene Risikoanalyse wurde nicht durchgeführt.

Das neue Gebäude wird mit einem Blitzschutzsystem versehen, dass aus einem äußeren und einen inneren Blitzschutz besteht. Die Blitzschutzanlage des bestehenden Gebäudes wird überprüft und ggf. Instandgesetzt. Beide Anlagen werden miteinander verbunden. Die Fangeinrichtungen auf den Dachflächen werden mittels Ableitungen mit der Blitzschutz-Erdungsanlage verbunden.
Der innere Blitzschutz erfolgt als Staffelschutz in den Verteilungen: Grobschutz Typ 1 in der NSHV, Mittelschutz Typ 2 in den jeweiligen Unterverteilungen.
Ein Feinschutz ist nicht enthalten, dieser hat durch den jeweiligen Gerätelieferanten zu erfolgen.

Haupt-Leitungstrassen:
Die Ausführung der Verlegesysteme wird gemäß den Herstellerangaben und dem Stand der Technik ausgeführt. Bei der Dimensionierung der Kabelsysteme wird immer eine Reserve von 25% vorgehalten.

Sämtliche Kabel und Leitungen müssen auf geeignete Verlegesystemen geführt werden. Alle erforderlichen Trassen für sämtliche Kabel sind vom Gewerk Elektro zu montieren.
Im gesamten Gebäude sind getrennte Kabeltrassen für Starkstrom-, Schwachstrom (Trennsteg) vorzusehen.
Die Haupt-Leitungstrassen werden als Kabelrinnensystem ausgeführt. Dies auf Grund der zur Verfügung stehenden Installationshöhen im Deckenbereich. Die Hauptleitungstrassen im Dachgeschoss werden als Gitterrinne an der Dachbalken Konstruktion montiert. Die Steigeschächte werden möglichst jederzeit zugänglich gestaltet. Somit besteht die Möglichkeit später Hauptleitungen oder Kabel nachzuinstallieren, bzw. auszutauschen.

Diese sind vorgesehen:
Bestand Steigeschacht 1 im Bereich Lager UG.005
Neubau Steigeschacht 2 im Bereich Heizung/Technik EG.042

Besonderheit: Im Bereich der Spannbeton-Hohlkörperdecken werden geeignete Befestigungs-materialien (Anker) berücksichtigt.

Leerohrtrassen im Außenbereich:
Im Außenbereich werden, soweit sich Leitungen unterhalb befestigter Flächen befinden, Leerrohrtrassen mit Zugschächten mit einer ausreichenden Anzahl an Leerrohren vorgesehen. Oberhalb der Leerrohrtrassen werden immer Erdungsleitungen aus V4A mitgeführt und an den Ring-/Fundamenterder der Gebäude angeschlossen:
- Verbindung zu den nächstliegenden Mastleuchten Sportplatz
- Verbindung zu den Leuchten im Bereich Pausenhof
- Verbindung Mastleuchten Bereich Haupteingang

Sämtliche Rohreinführungen in das Gebäude müssen mit Dichtpackungen versehen werden.

Brandentlastende Installation:
Nicht vermeidbare Installationsquerungen in Flucht- und Rettungswegen, notwendigen Treppenräumen werden feuerbeständig verkleidet. Sämtliche Durchbrüche durch Brandwände sollen mit geeigneten Brandschotts gem. der Brandschutzklasse geschlossen werden. Der Brandschutz ist gemäß der Baugenehmigung, dem Brandschutzgutachten, der LAR und dem Stand der Technik auszuführen.

Potentialausgleich:
Im gesamten Neubau wie im Bestandsgebäude ist nach den Regeln der Technik der innere Potentialausgleich aufzubauen. Sämtliche großflächigen Metallteile (Treppengeländer, Haupttrassen und Hauptrohre, etc.)  sind in den Potentialausgleich einzubeziehen.

Sämtliche Kabeltrassen, Rohrleitungen, Lüftungsanlagen usw. sind in der Erdung einzubeziehen und zu koordinieren (einschl. Dokumentation)

Der innere Potentialausgleich muss bei der Ausführung berücksichtigt werden. Die Reihenfolge der Überspannungseinrichtung ist einzuhalten. Kabel = Gebäudeeinführungen erhalten Kombi-Ableiter TYP1+2. Hauptverteilungen erhalten TYP1, Unterverteilungen erhalten TYP2.

Sicherheitstechnische Anforderungen im Brandfall
Innerhalb des Dachraumes werden die DC-Leitungen geschützt bis zum Wechselrichter geschützt. Es wird ein Druckknopf Taster an der Außenfassade für die Feuerwehr zur Abschaltung bereitgestellt.

KG 442, Photovoltaikanlagen

Projektbezogene Informationen zur Photovoltaik:
hierfür werden durch das bauseitige Elektrogewerk lediglich vorbereitende Leistungen vorgenommen (Wandlermessung, Steigleitungsverteiler, etc.)

Allgemeines:

Auf dem Dach des Erweiterungsgebäudes BA 1 ist eine PV-Anlage mit ca. 137 Stück Photovoltaikmodulen, a 450Wp vorgesehen. Somit ergibt sich für diese Photovoltaikanlage eine Gesamtleistung in Höhe von ca. 61kWp. Grundlage der Planung bildet eine Anlage, welche dachparallel in Ost und West Ausrichtung montiert wird. Die Anordnung der Wechselrichter erfolgt in einem eigenen Technickraum des Gebäudes im EG. Um die Anlagenverluste gering zu halten, werden die PV-Strings getrennt nach ost- und westseitigen Strings aufgeteilt und auf separate Wechselrichter verschaltet.

Sämtliche DC-Leitungen befinden sich in einem eigenen Brandschutz-Stahlblechkanal zwischen Dachraum und EG- Technikraum. DC- und AC-seitig kann die PV-Anlage durch eine Freischaltung abgeschaltet werden. Der Schlüsselschalter für die AC-seitige Feuerwehrfreischaltung befindet sich im Bereich der Feuerwehr-Erstanlaufstelle und wird mit einem Schließzylinder für Feuerwehrschließung ausgeführt.

Des Weiteren wird eine Visualisierung der Erträge im Zugangsbereich des Gebäudes (Aula) realisiert. Mittels Datenlogger werden die Anlagendaten erfasst und an eine digitale Anzeigetafel im Hauptzugangsbereich übertragen.

Arbeitshöhen und Sicherungsmassnahmen
Das Gebäude hat eine First-Höhe von ca. 11m.

## IV. ZTV zu PV-Anlagen
ZTV für Photovoltaikanlagen

1. Allgemeines
Die Planung, Montage und Inbetriebnahme einer Photovoltaikanlage ist auf Grundlage der DIN VDE 0100-712 Photovoltaik-(PV)-Stromversorgungssysteme und der RAL-GZ 966 auszuführen.
PV-Module müssen mit den Anforderungen der entsprechenden Betriebsmittelnormen übereinstimmen. Der Standard DIN EN 61215-1 (VDE 0126-31-1) legt die Anforderungen für die
Bauarteignung und -zulassung für die PV-Module fest. Darüber hinaus müssen die PV-Module über die elektrische Sicherheit nach Schutzklasse II verfügen und den Sicherheitsstandard
nach DIN EN IEC 61730-1 (VDE 0126-30-1) erfüllen.
Die Wechselrichter müssen den Sicherheitsanforderungen nach DIN EN 62109-1 (VDE 0126-14-1) entsprechen.
Es dürfen nur Steckverbinder nach DIN EN 50521 (VDE 0126-3) und DIN EN 62852 (VDE 0126-300)
verwendet werden.

2. Aufbau
Photovoltaikanlagen sind für einen langfristigen Ertrag und wirtschaftlichen Betrieb auszurichten.
Um den Sollzustand der Anlage zu erhalten und die Anlagensicherheit zu gewährleisten sind auftretende Störungen und Messdaten technisch zu erfassen und an die übergeordnete Gebäudeautomation zu übermitteln.
Die Photovoltaikanlagen sind deshalb mit nachfolgenden Komponenten auszustatten:

2.1 Gleichspannungsseite
2.1.1 Solarleitung
Für die Verkabelung auf der Gleichspannungsseite sind witterungs-, UV- und ozonresistente Einzelader-Solarleitungen mit doppelter Isolierung zu verwenden.
2.1.2 PV-Generatoranschlusskasten
Im Generatoranschlusskasten sind zum Schutz vor Überspannung Schutzeinrichtungen einzubauen. Zusätzlich soll der in der DIN VDE 0100-712 geforderte DC-Freischalter im
Generatoranschlusskasten integriert werden.
2.1.2.1 Überspannungsschutz
Die Überspannungsschutzeinrichtungen im Generatoranschlusskasten sind für die Fernüberwachung mit einem Hilfskontakt zur Anzeige des Betriebszustandes auszurüsten.
Beide Pole eines Stranges sind dabei zu schützen. Werden mehrere PV-Stränge geplant und mit Überspannungsschutzeinrichtungen versehen, so sind die einzelnen Hilfskontakte als Öffner in Reihe (Ruhestromprinzip) zu verschalten und im PV-Generatoranschlusskasten auf Klemme zu verdrahten. Eine entsprechende Leitung ist zum nächsten ISP-Anschlusspunkt zu verlegen.

2.1.2.2 DC-Freischalter
Der DC-Freischalter sollte möglichst nah am Solargenerator platziert werden, da der Leitungsbereich zwischen Generatoranschlusskasten und PV-Modul auch nach einem Öffnen des DC-Freischalters unter Spannung steht.

2.2. Wechselrichter
Der Wechselrichter ist mit einem potentialfreien Relaisausgang (Meldekontakt) für die Signalisierung einer Störmeldung auszustatten. Das Relais wird bei allen vom Wechselrichter erkannten Störmeldungen ausgelöst. Zur Aufschaltung auf die GA ist vom Wechselrichter eine Störmeldeleitung zum nächsten ISP zu verlegen. Bei mehreren Wechselrichtern reicht eine Sammelstörmeldung.

2.3 Wechselspannungsseite
2.3.1 AC-Schaltschrank
Der AC-Schaltschrank ist mit einem Netz- und Anlagenschutz (siehe 2.3.1.1) sowie mitFehlerstrom- Schutzeinrichtung(en) (RCD) für transformatorlose Wechselrichter, Leitungsschutzschalter(n), Universalmessgerät und elektronischem Wirkenergiezähler auszustatten.

2.3.1.1 Netz- und Anlagenschutz (NA-Schutz)
Durch den Einbau eines Netz- und Anlagenschutzes (NA-Schutz) kann die PV-Anlage bei unzulässigen Spannungs- und Frequenzwerten vom Netz abgeschaltet werden.
Hierzu gelten mehrere Anwendungsregeln:

a)  Technische Regeln für den Anschluss von Kundenanlagen am Niederspannungsnetz und deren Betrieb (TAR Niederspannung) (VDE-AR-N 4100)
b)  Erzeugungsanlagen am Niederspannungsnetz (VDE-AR-N 4105) (für Anlagen < 135 KW)
c)  Technische Regeln für den Anschluss von Kundenanlagen an das Mittelspannungsnetz und deren Betrieb (TAR Mittelspannung) (VDE-AR-N 4110) (für Anlagen >135 KW)

Darüber hinaus ergeben sich in Abhängigkeit der Summe der maximalen Scheinleistungen aller Erzeugungsanlagen und Speicher am Netzanschlusspunkt SAmax für den NA-Schutz folgendeBedingungen:

SAmax < 30 kVA: Zentraler NA-Schutz am zentralen Zählerplatz oder dezentral in einer Unterverteilung oder integrierter NA-Schutz im Wechselrichter
SAmax > 30 kVA: Zentraler NA-Schutz am zentralen Zählerplatz

2.3.1.2 Fehlerstrom-Schutzeinrichtung (RCD)
Für transformatorlose Wechselrichter ist eine Fehlerstrom-Schutzeinrichtung (RCD) vom Typ B
mit integriertem Meldekontakt für die Fernüberwachung vorzusehen. Werden mehrere Fehlerstrom-
Schutzeinrichtungen eingesetzt, so sind die einzelnen Fernmeldekontakte als Öffner in Reihe (Ruhestromprinzip) zu verschalten und auf Klemme zu verdrahten. Eine entsprechende Leitung ist zum nächsten ISP Anschlusspunkt zu verlegen.

2.3.1.3 Leitungsschutzschalter
Es ist ein Leitungsschutzschalter mit integriertem Fernmeldekontakt vorzusehen.
Werden mehrere Leitungsschutzschalter eingesetzt, so sind die einzelnen Fernmeldekontakte als Öffner in Reihe (Ruhestromprinzip) zu verschalten und auf Klemme zu verdrahten. Eine entsprechende Leitung ist zum nächsten ISP-Anschlusspunkt zu verlegen.

2.3.1.4 Universalmessgerät (Netzanalysator)
Für die Erfassung von elektrischen Messgrößen (Wirkenergie, Momentanleistung, Phasenstrom, Phasenspannung) ist ein Universalmessgerät einzubauen. Das Messgerät wird über eine Modbus TCP/IP-Schnittstelle an die übergeordnete Gebäudeautomation angebunden. Für den Anschluss des Netzanalysators ist im AC-Schaltschrank eine Netzwerkdose Kat 7 auf einer Hutschiene vorzusehen. Die Parametrierung des Universalmessgerätes (Vergabe von IP-Adresse, Subnet und Gateway) erfolgt in Absprache mit dem Gewerk ELT.

2.3.1.5 Elektronischer Wirkenergiezähler
Außerdem ist im AC-Schaltschrank ein elektronischer Wirkenergiezähler zur Ansteuerung des
PV-Displays vor Ort und für die Erfassung des Gesamtenergieertrages (kWh) der PV-Anlage zu
installieren. Die Ansteuerung des Displays erfolgt in Abhängigkeit der erzeugten Wirkenergie über einen Impulsausgang (So-Schnittstelle). Die Impulsfrequenz (Imp./kWh) dieser Schnittstelle ist entsprechend der Ansteuerung des PV-Displays auszulegen.

2.3.2 PV-Anzeige
An deutlich sichtbarer Stelle (z. B. im Eingangsbereich) wird durch die Medientechnik ein Display angebracht.
In Absprache mit dem Gewerk Medientechnik ist die momentane Leistung (W), der Gesamtenergieertrag (kWh) und die CO2-Vermeidung (kg) darzustellen.

2.4 Fernüberwachung
Für die Fernüberwachung sind die Leitungen der Störmeldungen und Messdatenübertragung an einer Übergabeklemmleiste im AC-Schaltschrank durch die PV-Anlagen-Errichterfirma aufzulegen und zu dokumentieren.

2.5 Anlagenmonitoring:
Es ist ein Anlagenmanagementsystem passend zum angebotenen Wechselrichter für dieFernüberwachung und Diagnose der installierten PV-Anlage zu liefern. Das Anlagenmanagementsystem wird auf die Gebäudeautomation aufgeschaltet. Die Überwachung erfolgt autark ohne Internetverbindung und ohne Portalaufschaltung.

Für das Anlagenmanagementsystem sind nachfolgende technische Details zu berücksichtigen:
- Ethernetschnittstelle für die Netzwerkanbindung
- Integrierter Webserver für die Anzeige der Ertragsdaten Momentanleistung und Wirkenergie sowie die Darstellung der Betriebszustände der PV-Anlage und einer Ereignishistorie
- Grafische Auswertungsfunktion für Wechselrichter- und Strangvergleich
- Modbus TCP/IP-Schnittstelle für die Anbindung an die übergeordnete Gebäudeautomation. Die Wirkenergie und die Momentanleistung sind als Modbus-Register abzubilden.

3. Standsicherheit
3.1 Statische Nachweise
Gemäß §12 der MBO muss jede bauliche Anlage als Ganzes und in ihren einzelnen Teilen für sich standsicher sein. Neben dem Nachweis der Tragfähigkeit des Daches unter Berücksichtigung der zusätzlichen Lasten aus der PV-Anlage und des Nachweises der Standsicherheit hinsichtlich der örtlich anzusetzenden Wind- und Schneelasten ist auch ein statischer Nachweis für die PV-Unterkonstruktion zu führen. Außerdem sind Nachweise zur Lagesicherheit zu erbringen.
Dabei muss die Anlage sowohl gegen Abheben und Umkippen als auch gegen Verschieben ausreichend gesichert sein.

3.2 Verwendbarkeitsnachweis
Der Nachweis der Verwendbarkeit von Bauprodukten und Bauarten muss auf Grundlage von in der länderspezifischen Verwaltungsvorschrift Technische Baubestimmungen bauaufsichtlich eingeführten harmonisierten europäischen Normen (vormals Bauregelliste B) oder nationalen
Normen (vormals Bauregelliste A) erfolgen. Nicht geregelte Bauprodukte dürfen nur dann verwendet werden, wenn gemäß §18 MBO eine allgemeine bauaufsichtliche Zulassung durch das Deutsche Institut für Bautechnik (DIBt) oder gemäß §19 MBO ein allgemeines bauaufsichtliches Prüfzeugnis oder nach §20 MBO eine Zustimmung im Einzellfall durch die
Oberste Bayerische Baubehörde vorliegt.

Photovoltaikmodule dürfen ohne Verwendbarkeitsnachweis eingesetzt werden, wenn sie folgende
Voraussetzungen erfüllen:
- CE-Kennzeichnung nach der Richtlinie 2014/35/EU
- Zertifizierung nach DIN EN 61215-1 (VDE 0126-31-1) und DIN EN IEC 61730-1 (VDE 0126-30-1)

4. Blitzschutz
Die Photovoltaikanlage muss in die Konzeption der Blitzschutzanlage des Gebäudes einbezogen werden. Die Blitzschutzanforderungen, sowie die geltenden Blitzschutz-Normen und die Normen zur elektrischen Sicherheit müssen berücksichtigt werden. Die PV-Anlage muss im Schutzbereich und unter Beachtung des entsprechenden Trennungsabstandes angeordnet werden.
Bei der Leitungsverlegung ist die Fläche für induktive Einkopplungen möglichst klein zu halten.
Das Beiblatt 5 der DIN EN 62305-3 (VDE 0185-305-3) Blitz- und Überspannungsschutz für PV-Stromversorgungssysteme ist anzuwenden.
5. Brandschutz
Die baulichen Anforderungen des Brandschutzes müssen erfüllt werden. Abstimmungen mit der Bauaufsichtsbehörde und der örtlichen Feuerwehr sind ebenso zu berücksichtigen, wie die Regelungen in der BayBO und in der Leitungsanlagen-Richtlinie (LAR).

6. Netzeinspeisung
Die PV-Anlage ist für Netzparallelbetrieb auszulegen und rechtzeitig beim EVU zur Vorbereitung des Netzanschlusses und des zugehörigen Vertrages anzumelden.
In Abstimmung mit dem EVU sind Einspeisepunkt, Zähleinrichtung, sowie Maßnahmen gegen Rückspannung und unerwünschte Netzrückwirkungen festzulegen. Durch den Einbau eines Netz- und Anlagenschutzes (NA-Schutz) kann die PV-Anlage bei unzulässigen Spannungs- und Frequenzwerten vom Netz abgeschaltet werden (siehe 2.3.1.1).
Es ist entweder das Messkonzept MK A1 nach VDEW für Volleinspeisung oder das MK A3 für Überschusseinspeisung anzuwenden.

7. Einspeisemanagement
Für neu errichtete PV-Anlagen mit einer installierten Leistung von über 25 kWp benötigen Neuanlagen ein Smartmeter-Gateway zur Messung der Ist-Einspeisung und zur stufenlosen Regelung der Einspeiseleistung.

8. Notwendige Arbeiten nach Einbau der PV-Anlage
- Terminabstimmung mit Auftraggeber und Netzbetreiber für die Inbetriebsetzung der Anlage einschl. Erstellung des Inbetriebsetzungsprotokolls
- Durchführung und Dokumentation von Messungen gemäß RAL-GZ 966 P3
- Prüfung der PV-Anlage nach DIN VDE 0100-600 (Erstprüfung)
- Übergeordnete Prüfung der PV-Anlage
- Terminabstimmung mit Auftraggeber für die Abnahme der Anlage.
- Terminabstimmung mit Auftraggeber und Betreiber/Nutzer über deren Einweisung in die PV-Anlage einschl. Durchführung der Einweisung und Erstellung des Einweisungsprotokolls

9. Dokumentation
Im Anschluss an die Installation ist die Ausführung der Photovoltaikanlage zu dokumentieren.
Die Bestandsunterlagen sind nach den Vorgaben der DIN EN 62446-1 (VDE 0126-23-1) zu erstellen.
Zusätzlich muss die Dokumentation noch folgende Punkte beinhalten:
- Ansichtspläne
- Aufbauzeichnungen
- Technische Anlagendaten gemäß RAL-GZ 966 P3
- Statische Nachweise und Verwendbarkeitsnachweis entsprechend Punkt 3
- Inbetriebsetzungsprotokoll
- Protokolle zu Messdaten gemäß RAL-GZ 966 P3
- Protokolle über die Erstprüfung nach DIN VDE 0100-600
- Prüfbericht durch PrüfSV
- Abnahmeprotokoll gemäß RAL-GZ 966 P3
- Abnahmeniederschrift 442.H-VOB
- Einweisungsprotokoll gemäß RAL-GZ 966 P3
- Liste mit Angaben zu Fabrikat, Typ, Herstellungs- oder Seriennummer, Firmwarestand und
  Softwarerelease für die Anlagenkomponenten Wechselrichter, Datenlogger, Universalmessgerät,
  Wirkenergiezähler und Display
- Sicherungsdateien der objektspezifischen Einstellungen der Anlagenkomponenten
  (Datenlogger, WR, usw.)

Die Unterlagen sind nach vorgegebener Struktur (Checkliste) sortiert und geordnet 1-fach in Papierform und 1-fach auf Datenträger (als DWG-, PDF- und DXF-Datei) der Fachbauleitung zu übergeben.

## V. Anmerkungen zur Angebotskalkulation
Anmerkungen zur Angebotskalkulation

Bei allen aufgeführten Positionen handelt es sich um Komplettleistungen, inklusive Transporte zu und auf der Baustelle, Lieferung, Montage, Inbetriebnahme, etc., es sei denn es wird etwas anderes gefordert und/oder beschrieben.

Alle Positionen verstehen sich als Lieferung und betriebsfertige Montage, einschl. Programmierung,
Parametrierung, Justierung und Einpegelung, inkl. Anschluss aller internen sowie externen Einspeise- und
Abgangsleitungen und Kabel sowie Potentialausgleichanschluss, falls in den Positionen nichts anderes angegeben ist.
Der Transportweg sowie auch der Aufstellungsraum bzw. der vorgesehene Montageplatz (Einbaustelle) ist vor
Anfertigung der Anlagen örtlich zu prüfen.
Gegebenenfalls sind notwendige Maßnahmen vorzusehen, um den Transport und die Aufstellung bzw.
den Einbau sicher durchführen zu können (z.B. Anlagen-, Systemkomponenten in mehreren Teilen anliefern und an der Verwendungsstelle zusammenbauen). Für die Anlagen- bzw. Systemschränke ist vor der Fertigung eine
Anordnungszeichnung mit Eintragung der Maße und der Anordnung der Geräte zur Prüfung vorzulegen.

## 11 KG 442 Eigenerzeugungs- / Photovoltaik-Anlagen
EP-Anteile: Lohn; Material; Gerät; Sonstiges

### Titel 01 Module und Konstruktionen

**01.1 Solarmodule**
Solarmodul mit N-type monokristalinen Zellen mit Alurahmen
und Sicherheitsglasabdeckung vorne und hinten

Glasoberfläche einfach zu Reinigen
Druckbelastung Vorderseite: 5400 pa
Druckbelastung Rückseite: 4000 pa

Daten: angebotene Werte
(Vom Bieter auszufüllen)

Nennleistung pro Modul '.......................' Wp
mindestens 450W/Modul
Leistungstoleranz (positiv): 0-5 Wp
Modulwirkungsgrad: 22.5 %

Abmessungen maximal: BxL 1200x1800mm
Rahmenfarbe: schwarz
Rahmenhöhe: 30 mm
Gewicht: 21 kg
Abmessungen mit
Rahmen '........................................' mm

Typ Solarzellen '...................................'

Anschluss: Anschlussdose mit Bypassdioden,
inkl. Anschlusszubehör/Steckverbindern
Kabellänge: 1100 mm (+) / 1100 mm (-)
Stecksystem: MC4-EVO2

Zertifizierung :  IEC 61215, Schutzklasse II
Leistungstoleranz max +/- 3%

Mindestleistungsgarantie 25 Jahre 80%
Produktgarantie min.: 20 Jahre

angebotenes Fabrikat

Hersteller/Typ '..............................'

vom Bieter auszufüllen

Die Stückzahl der Module ist auf die Leistungs-Größe der PV Anlage abzustimmen, in Abhängigkeit der Leistung/m² der Module.
Die Montage erfolgt auf dem Blechfalzdach des Gebäudes.
Neigung ca. 15 °, Ost-West-Ausrichtung

benötigte Anzahl
Module '................................' St.

Einzelpreis pro
Modul '..................................' EUR

Liefern und montieren, inklusive Montagematerial
Spezifiesches Material für die Montage auf der Gründach Unterkonstruktion(Modulklemmen) ist seperat nachstehend enthalten.
Menge: 136,000 St

**01.2 Modulmittelklemmenset 30-42**
Modulmittelklemmenset 30-42
Optigrün-Modulmittelklemmenset 30-42 zur Befestigung von PV-Modulen auf Modulschnellmontageschienen.
Für Modulrahmenhöhe 30-42 mm.

Liefern und fachgerecht nach Einbauanleitung des Herstellers an der Solaraufständerung FKD 10° bzw.
Modulschnellmontageschiene 50 anbringen.
Menge: 345,600 St

**01.3 Modulendklemmenset 30-42**
Modulendklemmenset 30-42
Optigrün-Modulendklemmenset 30-42 zur Befestigung von PV-Modulen auf Modulschnellmontageschienen.
Für Modulrahmenhöhe 30-42 mm.

Liefern und fachgerecht nach Einbauanleitung des Herstellers an der Solaraufständerung FKD 10° bzw.
Modulschnellmontageschiene 50 anbringen.
Menge: 115,200 St

*Hinweis: Hinweis Dachfläche*
Hinweis Dachfläche
Die Kontruktionen werden auf einer Dachfläche mit Stehfalzblech aufgestellt.
Die Montagefläche am Dach hat entwässerungsbedingt eine
bestimmte Gefällegeometrie und kleinere Niveauunterschiede.
Dieses ist bei der Auswahl des Modulträgersystems zu
beachten.

**01.4 Klemmen für Dachfalz**
Montageklemmen für Stehfalz- und Rundfalzeindeckungen:
für die Befestigung der Unterkonstruktionen auf einem Satteldach aus Metall/Stehfalz,  inkl. statischer Berechnungen.

Folgende Profiltypen sind möglich: Doppelstehfalz, Winkelfalz, Snapfalz und Rundfalz
Menge: 210,000 St

*Hinweis: Hinweise Modulträgersystem auf Blechdach*
Modulträgersystem zur Montage vor genannter Solarmodule

PV-Montagekonstruktion Blechdach als Schienensystem, für flexible PV-Montagen zur freien Anordnung von PV-Modulen
horizontal/vertikal bzw. mit verschiedenen Abmessungen Profilschienen aus Aluminium, Verbinder Aluminium/Edelstahl 1.4301 mit bauaufsichtlicher Zulassung

Montage auf Blechdach mit Falzklemme
Unterkonstruktion für Anlagen inkl. Kabelführungssystemen.  Befestigungspunkte und Spannweiten sind nach Systemstatik
des Montagesystemherstellers bzw. durch separaten statischen Nachweis (EN 1991, EC1) vom AN mit der vorliegenden Dachkonstruktion abzustimmen und anhand einer
zeichnerischer Darstellung (Montageplanung) vorzugeben.
das Dach besteht aus verzinktem oder Titanzinkblech, je nach Hersteller mit Steh- oder Bördelfalz

Die Dachbereiche, die zur Montage der PV-Module vorgesehen sind weisen in folgenden Postionen angegebene Flächen auf:

Die Modulreihen sind an die Dachgeometrie in Ost-West Ausrichtung angepasst.

Die Solarmodule werden auf dem
Flachdach mit einem Aufstellwinkel von ca. 10 - 15 Grad - in
Ost-West-Ausrichtung montiert.

Es muss ein aerodynamisch getestetes,
durchdringungsfreies, ballastiertes System gewählt
werden, für das eine ABZ vorhanden ist.
Die Bodenprofile sollten stabil genug sein um eine
möglichst gleichmäßige Lastverteilung zu gewährleisten.

Die Dichtigkeit des Daches darf durch die Montage nicht
beeinträchtigt werden. Alle mechanischen Bearbeitungen
(Sägen, Bohren, Schneiden), bei denen Späne entstehen,
die die Dachhaut gefährden sind auf dem Dach zu
vermeiden.
Sämtliche Materialien müssen auch gegenseitig
korrosionsbeständig sein.
Innerhalb der Rahmenkonstruktion müssen leitende
Verbindungspunkte die Anforderungen an einen
Potentialausgleich erfüllen.
Für den Austausch einzelner Module dürfen nur wenige
Module entfernt werden.
Zwischen den Modulen ist ein ausreichender Abstand zur
Reduzierung der auftretenden Sog- und Druckkräfte zu
berücksichtigen.
Seitlich sind die Module mit Windleitblechen bzw.
Spoilern zu versehen, um ein Untergreifen von
Windlasten unter das System zu unterbinden. Die
aufzubringende Ballastierung sollte von
Witterungseinflüssen und UV-Strahlung geschützt sein,
um das Auswaschen von Kieselsäure zu verhindern.
Die Montagefläche am Dach hat entwässerungsbedingt eine
bestimmte Gefällegeometrie (ca. 2% Gefälle) und kleinere Niveauunterschiede, die durch das Modulträgersystem, bzw. geeignete Unterfütterungen ausgeglichen werden müssen.

Das gesamte Trägersystem ist komplett fertig montiert
einschließlich aller benötigten Systemteile (Profile,
Klemmen, Verschraubungen, Balastierungsgewichten etc.),
Bohrungen, Anpassungen, Anschluss an den
Potentialausgleich, etc. anzubieten. Die Eignung für
den Transport und die Montage vor Ort sind vor der
Bestellung zu prüfen.

**01.5 Modulträgersystem für 24 PV-Module**
Modulträgersystem zur Montage vor genannter Solarmodule

PV-Montagekonstruktion wie beschrieben, für:

- Dachbereich 1 + 2
ca. 24 Module
Menge: 2,000 psch

**01.6 Modulträgersystem für 27 PV-Module**
Modulträgersystem zur Montage vor genannter Solarmodule

PV-Montagekonstruktion wie beschrieben, für:

- Dachbereich 3 + 7
ca. 27 Module
Menge: 2,000 psch

**01.7 Modulträgersystem für18 PV-Module**
*** Pauschalposition
Modulträgersystem zur Montage vor genannter Solarmodule

PV-Montagekonstruktion wie beschrieben, für:

- Dachbereich 4:
ca. 18 Module
Menge: 1,000 psch

**01.8 Modulträgersystem für 2 PV-Module**
*** Pauschalposition
Modulträgersystem zur Montage vor genannter Solarmodule

PV-Montagekonstruktion wie beschrieben, für:

- Dachbereich 5:
ca. 2 Module
Menge: 1,000 psch

**01.9 Modulträgersystem für 15 PV-Module**
*** Pauschalposition
Modulträgersystem zur Montage vor genannter Solarmodule

PV-Montagekonstruktion wie beschrieben, für:

- Dachbereich 6:
ca. 15 Module
Menge: 1,000 psch

### Titel 02 Kabel / Leitungen 0,6 / 1,0 kV

**02.1 Verkabelung PV-Module, DC-Leitungen**
Verkabelung PV-Module, DC-Leitungen

Die Verkabelung ist nach den anerkannten Regeln der Technik
auszuführen.
Bei den Kabeln ist folgendes zu beachten:
- Witterungs- und UV-Beständig
- Flammwidrig
- Kurzschlussfest
- Abriebsfest
- Kennzeichnung PVF-1
- Temperaturbereich von -40°C bis +130°C
- Nennspannung: AC 600/1000V, DC 900/1500V
- Prüfspannung: 4000V
- Leiterquerschnitt: 6mm²
- Hin- und Rückleitung in unterschiedlichen Farben rot / schwarz

Die Kabelverlegung hat induktionsarm zu erfolgen.
In die Position ist das entsprechende Kabelmaterial,
sämtliche Steckverbindungen und Klemmverbindungen und
die Arbeitsleistung einzurechnen.

Liefern und montieren, inklusive Montagematerial
Menge: 1020,000 m

**02.2 StL,NYY-J,V.aW,iR,aP,5-adrig, 5x25 mm²**
Isolierte Leitungen, Starkstrom
Isolierte Starkstromleitung nach VDE 0276
als Mantelleitung, NYY-J, in Teillängen,
Verlegung auf vorhandenen Wannen, oberhalb von
Zwischendecken, durch einziehen in Rohr- oder Kanalsysteme oder auf Putz, einschließlich Befestigung.
5 x 25mm²
Menge: 30,000 m

**02.3 NYCWY,4x50/25 SW mm2**
NYCWY,4x50/25 SW mm2 Aufputz
Isolierte Leitungen, Starkstrom
Isolierte Starkstromleitung nach VDE 0250
als Mantelleitung DIN 57250,Aderkennzeichnung:
Farbe VDE 0293, NYCWY, in Teillängen,
Verlegung auf vorhandenen Wannen, oberhalb von
Zwischendecken, durch einziehen in Rohr- oder
Kanalsysteme oder Aufputz, einschließlich Befestigung.
4 x 50/25 sm

liefern und verlegen
Menge: 90,000 m

**02.4 ScL,J-Y(ST)Y,V.aW,iR,aP,2x2x0.8**
Isolierte Leitungen, Schwachstrom
Installationsleitung mit statischem Schirm,
DIN 57815/VDE 0815, J-Y(ST)Y,
in Teillängen,
Verlegung auf vorhandenen Wannen, oberhalb von
Zwischendecken, durch einziehen in Rohr- oder Kanalsysteme
oder auf Putz, einschließlich Befestigung.
2 x 2 x 0.8, Cu-Zahl 13,
Menge: 144,000 m

**02.5 ScL,J-Y(ST)Y,V.aW,iR,aP,4x2x0.8**
Isolierte Leitungen, Schwachstrom
Installationsleitung mit statischem Schirm,
DIN 57815/VDE 0815, J-Y(ST)Y,
in Teillängen,
Verlegung auf vorhandenen Wannen, oberhalb von Zwischendecken, durch einziehen in Rohr- oder Kanalsysteme oder auf Putz, in Schlitzen im Mauerwerk einschließlich Mauerschlitz und Befestigung.
4 x 2 x 0.8
Inkl. aller zur Montage benötigten Materialien und
Geräte
Liefern und betriebsfertig montieren
Menge: 168,000 m

**02.6 Datenkabel, CAT 7**
Dateninnenkabel S/FTP 700 MHz
Dateninnenkabel LAN S/FTP 700 MHz Cat 7
symmetrisches, paarverseiltes Datenkabel 100 Ohm, in
halogenfreier
Ausführung mit einzeln abgeschirmten Paaren (STP),
4x2xAWG 23/1,
Datenkabel erfüllt alle Anforderungen des Normentwurfs
für eine
Verkabelungsstreckenklasse F.
Leiter: Massiver blanker Kupferleiter, 0,55 mm
Durchmesser, (23
AWG), Isolierhülle: Foam-Skin PE Verseilung: Adern zu
Paaren, Paare
zur Seele verseilt, Abschirmung je Paar, Alu-kaschierte
Polyesterfolie
(S/FTP), Metallseite außen Gesamtabschirmung,
Cu-Geflecht, verzinnt
(S/FTP), Mantel: halogenfreies Material, flammwidrig,
gelb
Außendurchmesser: ca. 7,8 mm.
Elektrische Eigenschaften bei 20 Grad C:
Gleichstromwiderstand
(Schleife) max. 160 Ohm/km,
Isolationswiderstand: min 10 GOhm x km,
Betriebskapazität bei 800 Hz: 42 nom. nF/km,
Wellenwiderstand bei 1 bis 100 MHz: 100 Ohm +-15 Ohm,
Laufzeitunterschiede (delay skew): max. 5,0 nm/s,
Kopplungswiderstand bei 1 MHz-100 MHz: max. 6 mOhm/m,
Betriebsspannung (nicht für Starkstromzwecke):
Spitzenwert 125 V,
Prüfspannung Ader/Ader: Ueff= 1000 V, Prüfspannung
Ader/Schirm:
Ueff= 1000 V.
Mechanische und Thermische Eigenschaften:
Zulässiger Temperaturbereich bewegt: 0 bis 50 °C,
Zulässiger Temperaturbereich fest verlegt: -20 bis +70
°C,
Brandlast: 0,20 KWh/m,
Brennverhalten: flammwidrig nach VDE 0482, Teil 265-2-1
/ IEC
60332-1.
Material liefern, in Teillängen verlegen und
betriebsfertig
anschließen.
Menge: 150,000 m

**02.7 Kabel NYY, 1-adrig, 1 x 16 mm²,**
Kabel NYY, 1-adrig, 1 x 16 mm²,
Verlegung in vorh. Rohr/auf Kabelrinne
Kabel 0.6/1 kV, Starkstrom
Kunststoffkabel 0.6/1 kV nach VDE 0271, NYY,
Farben nach VDE, in Teillängen, als Einzeladern,
Verlegung auf vorhandenen Wannen, oberhalb von
Zwischendecken, durch einziehen in erdverlegten Rohren- oder
Kanalsysteme oder auf Putz, einschließlich Befestigung.
1 x 16 mm²
Menge: 168,000 m

*Hinweis: Hinweistext:*
Hinweistext:
Anschluss von bestehenden bzw. bauseits gelieferten und
montierten Geräten, Verteilungen usw.,
einschl. des erforderl. Klein- und
Befestigungsmaterials (wie z. B. ggf. erforderliche Kabelschuhe), incl. Kabel-/Leitungseinführung,
Absetzen der Kabel / Leitungen und Herrichten der
Kabel-/Leitungsenden.

**02.8 Anschluss 1x16mm² Potentialausgleich**
Anschluss 1x16mm² Potentialausgleich
wie Hinweis.
Menge: 2,400 St

**02.9 Anschluss 5-adrig 0,5-2,5mm²**
Anschluss 5-adrig 0,5-2,5mm², wie Hinweis.
Menge: 12,000 St

**02.10 Anschluss 5-adrig bis 50 mm²**
Anschluss 5-adrig bis 50 mm², wie Hinweis.
Menge: 2,400 St

**02.11 Anschließen von Kabel, 5-pol, bis 6² mm2**
Anschließen von Leitung bzw. Kabel, mehr- oder
eindrähtig, an beigestellten Betriebsmitteln.
Einschließlich der erforderlichen Kabelschuhe,
Stopfbuchsverschraubung aus Isolierstoff,
5-polig,
an Motor/Gerät/Verteilung,
Inklusive Kabelbeschriftung
Querschnitt bis 6 mm2
Inklusive anteilsmäßiger Inbetriebnahmekosten

Diese Position ist nur dann verrechenbar, wenn das angeschlossene Gerät nicht durch den AN geliefert wird.
Menge: 24,000 St.

**02.12 Anschließen von Kabel, 5-pol, bis 16 mm2**
Anschließen von Leitung bzw. Kabel, mehr- oder
eindrähtig, an beigestellten Betriebsmitteln.
Einschließlich der erforderlichen Kabelschuhe,
Stopfbuchsverschraubung aus Isolierstoff,
5-polig,
an Motor/Gerät/Verteilung,
Inklusive Kabelbeschriftung
Querschnitt bis 16 mm2
Inklusive anteilsmäßiger Inbetriebnahmekosten

Diese Position ist nur dann verrechenbar, wenn das angeschlossene Gerät nicht durch den AN geliefert wird.
Menge: 12,000 St.

### Titel 03 Sichern und Schalten

**03.1 Generatoranschlusskasten; MPP-Spannung: 1000 V DC;**
Generatoranschlusskasten; MPP-Spannung: 1000 V DC;

String-Anzahl: 2
Anzahl der unterstützten MPP-Tracker: 2
Ausstattung: DC-Feuerwehrschalter
Überspannungsschutz: T1 / T2
Art der Leitungseinführung: SUNCLIX

Lieferumfang: DC-Steckverbinder für den Anschluss des GAKsAusstattung:  DC-Feuerwehrschalter
MPP-Spannung (Un):  max. 1000 V
DCLeerlaufspannung (UOC): max. 1100 V DC

Strom je String (Imax): max.Summenstrom (pro P-Tracker): max. 40 A
Anzahl der Strings pro MPP-Tracker:  2 (pro MPP-Tracker)
Anzahl der unterstützten MPP-Tracker: 2
Anzahl der Ausgänge (MPP-Tracker):  2
Ableiterklasse nach IEC:  T1 / T2
Schutzpegel:  ≤ 4,2 kV
Gesamtableitstoßstrom Itotal (8/20) µs: 40 kAGesamtableitstoßstrom Itotal (10/350) µs: 5 kA

Art der Leitungseinführung: SUNCLIX
Anschlussart: Push-X-Anschluss
Anschlussart: Push-in-Anschluss

Leitungsaußendurchmesser: 2x 6 mm - 12 mm
Leitungsaußendurchmesser: 6 mm - 12 mm Leitungsaußendurchmesser: 6 mm - 12 mm Leitungsquerschnitt: 2x 16 mm²

Leitungsquerschnittsbereich:  2,5 mm² - 6 mm²  Leitungsquerschnittsbereich:  3x 0,25 mm² - 4 mm² (100 V AC - 240 V AC)
Leitungsquerschnittsbereich:  2x 0,14 mm² - 1,5 mm² (potenzialfrei, max. 24 V DC)
Leitungsquerschnittsbereich:  2,5 mm² - 6 mm²

Schutzart:  IP65
Schutzklasse: I
Breite: 361 mm
Höhe: 254 mm
Tiefe: 111 mm
Umgebungstemperatur (Betrieb): -20 °C - 40 °C

angebotenes Fabrikat:

Typ:
Menge: 5,000 St

**03.2 Wechselrichter**
Netzgeführter Sinuswechselrichter zur 3-phasigen
Einspeisung

Elektromagnetisch verträglich (Ce Konformität)
geeignet für Umgebungstemperaturen von 5°C - 50°C
Schutzart IP 66,
3 Phasennetzüberwachung inkl. allstromsensitiven
Fehlerstromschutzschalter
Störmeldeleuchte mit potentialfreien Kontakten
bereitgestellt auf Klemmleiste.
Überspannungsschutz Typ 1 + 2 oder Typ 2
Schnittstelle für Übertragung Busprotokoll RS485 oder
vergleichbar
Wirkungsgrad > 97 %
Die Netzfrequenz beträgt 50 Hz

Eingangsgrössen
angenommene max. PV-Leistung: 20 kW
(muss auf die angebotenen Solarmodule und kWp-
Leistung abgestimmt sein)

Anzahl MPP-Tracker: 3 Stück für mind. 4 unterschiedliche Strings
Anzahl DC-Anschlüsse je MPPT: 2

geeignet für Innen/Außen-Montage
mit integriertem Nez- und Anlagenschutz

Schutzart nach DIN EN 60529  mind. IP 66 für Innen
und Aussenbereiche geeignet

Schutzklasse nach IEC 62103: I
Überspannungskategorie (nach IEC 60664-1): III

Garantielaufzeit min. 5 Jahre

angebotenes Fabrikat

Hersteller/Typ '......................................'

vom Bieter auszufüllen

Die fehlenden Angaben sind vom Bieter auszufüllen.
inkl. aller zur Montage benötigten Materialien und Geräte
Liefern und betriebsfertig montieren
Menge: 4,000 St

**03.3 NA-Schutzrelais**
*** Pauschalposition
Zentral realisiertes NA-Schutzrelais und Kuppelschalter

entsprechend der Deutschen Niederspannungsrichtlinie VDE AR-N 4105:2018 ist bei Anlagen im Leistungsbereich zwischen = 30 kVA und < 135 kW ein zentraler NA-Schutz am zentralen Zählerplatz anstelle des integrierten Netz- und Anlagenschutzes zu realisieren. Eine Möglichkeit, um diese Norm zu erfüllen, ist ein zentrales NA-Schutzrelais am zentralen Zählerplatz (6.2 4105:2018), welches auf den ebenfalls zentralen Kuppelschalter wirkt.
Beide Komponenten müssen zusätzlich installiert werden.
Menge: 1,000 psch

**03.4 DC Abschaltung**
DC Abschaltung
Für den Brandfall ist eine DC Abschaltung der PV Anlage umzusetzen, welche im Brandfall von der Feuerwehr über einen Schalter aktiviert werden kann. inkl. Montagegehäuse AP IP 66, sowie DC Trennschalter passend zur Anlagenleistung.

Liefern und betriebsfertig montieren
Menge: 5,000 St

**03.5 Netz- und Anlagenschutz**
1 Netz- und Anlagenschutz gemäß VDE-AR-N4105
und EN61439-2, Freischaltung durch zwei in Reihe
geschaltete 4-polige Schütze mit geringer
Halteleistung. Überwachung der Unter-, Überspannung
und der Unter-, Überfrequenz sowie der Spannungsqualität. Vektorsprungüberwachung zuschaltbar,
einfehlersicher, Selbsttest, selbsttest,
Voreinstellungen
nach VDE-AR-N4105,
Bemessungsleistung: mind. 100kVA
Bemessungsbetriebsspannung Ue: 230/400V AC
Bemessungsbetriebsstrom Ie: 160A
Gebrauchskategorie: AC-1
Eigenverbrauch: ca. 98kWh/a
Gesamtausschaltzeit: < 150ms
Einschaltvermögen: mind. 1.330A
Ausschaltvermögen: mind. 950A
Kurzschlussschutz: mind. 250A gG
Unbeeinflusster Kurzschlussstrom: mind. 100kA
Menge: 1,000 St

**03.6 Feuerwehrschalter**
Feuerwehrschalter
passend zur angebotenen Anlage,
zur Abschaltung der DC-Leitungen der PVAnlage im Brandfall.
Vorgerichtet für Profilzylinders.
Menge: 1,000 St

**03.7 Systemmonitoring**
Systemmonitoring
Lieferung, Installation und Inbetriebnahme des
Monitoringsystems des Wechselrichterherstellers.
z. B. Sunny Webbox mit Bluetooth, Wireless Technology
für Fernüberwachung und -wartung der v. g. Solaranlage
(Anlagenüberwachung)
Übertragung der Störmeldungen.
zum Anschluß an einen Computer bzw. an einen
vorhandenen Router, Bedienung über Webbrowser.
inkl. allem Zubehör und aller erforderlicher Kabel und
Leitungen liefern, Einrichten und montieren .
Angebotenes Fabrikat,Typ:
'....................................................................................'
Menge: 1,000 Psch

**03.8 Smart Meter / Datenmanager**
Smart Meter / Datenmanager

Ausführung zur angebotenen PV-Anlage zur Überwachung,
Steuerung und Regelung der Anlagen als
Monitoring-/Control-Lösung.
Ausführung ist kompatibel zum Funkrundsteuerempfängers
des Energieversorgungsunternehmen.

Schnittstelle: RS485,
Ethernet,
analoge/digitale
Ein-/Ausgänge
inkl. Parametrierung, Einbindung in das Monitoringsystem
inkl. aller zur Montage benötigten Materialien und
Geräte
Liefern und betriebsfertig in Schaltanlage integrieren
Menge: 1,000 Psch

**03.9 Installationsverteiler 250A - 168 Platzeinheiten**
Installationsverteiler als Wandauf/einbauschrank
mit VDE-Gutachten (Fertigungsüberwachung) nach ICE
439-1, entspricht VDE 0660/500 und DIN EN 60 439/1,
Massnorm DIN 43 870 zur Aufputz, Unterputz oder
teilversenkter Montage. Zum Aufbau einer
Niederspannungsverteilung bis 400 A, 3AC 230/400 V / 50
Hz.
Schutzart IP43, Schutzklasse I, Schutzart IP3X hinter
der Tür, Luft- und Kriechstrecken nach DIN VDE
0110/1-2.
Bestehend aus Schrank mit Tür aus pulverbeschichtetem,
eingebranntem, stabil profiliertem 1 mm dicken
Stahlblech. Innenauskleidung aus Kunststoff,
Leitungseinführungen oben und unten durch fest
eingebaute Kunststoffflanschplatten. Rückseitige
Vorprägung im Kunststoffteil und
Sammelschienendurchführungen als seitliche Vorprägung.
Tür frontbündig mit innenliegenden, justierbaren
Scharnieren, wahlweise rechts oder links anschlagbar,
austauschbarer Türverschluss.
Schrank nebeneinander und übereinander anflanschbar.

inkl. Verdrahtungsmaterial für alle nachstehend
beschriebenen Einbaugeräte
Kabelrangierkanal als Übergang zwischen Verteiler und
Kanalsystem
Sammelschienensystem mit 3 Hauptleitern, PE- und
N-Schiene, aus Kupfer, Bemessungsbetriebsspannung 400 V
AC, Bemessungsstrom min 250 A,

inkl. Reihenklemmen zum Anschluss der
Verbindungsleitungen zu den Verbrauchern

inkl. den benötigten Einbaufeldern mit Hutschienen und
den dazugehörigen Abdeckungen.

Anzahl der Platzeinheiten: 168

Inkl. aller zur Montage benötigten Materialien und
Geräte
Liefern und betriebsfertig montieren
Menge: 1,000 St

**03.10 SCHUKO-Steckdose, AP 2-fach**
16 A, AC 250 V, DIN 49440
Zähelastisches Thermoplastgehäuse. Alle
Steckdosen-Klappdeckel, Schalter und
Lichtsignale können nachträglich mit
einem Schriftfeld versehen werden. Alle
äußeren Materialien sind aus rostfreiem
Material. Alle Sockel sind herausnehmbar. Mit Verbindungsklemmen nach
VDE 0620.
2-fach
- lichtgrau
- Schutzart: IP 44

Inkl. aller zur Montage benötigten Materialien und
Geräte
Liefern und betriebsfertig montieren
Menge: 1,000 St

**03.11 Sicherungslasttrennschalter D02 für Hutschienenmontage**
Sicherungslasttrennschalter DIN EN 60947-3, als Reiheneinbaugerät, Maße DIN 43880, Bemessungsisolationsspannung 440 V AC, einschl. Passeinsatz und Schraubkappe, bedingter Bemessungskurzschlussstrom 50 kA, fingersicher DIN EN 50274, zur Montage auf Tragschiene DIN EN 60715, Baugröße D 02, Bemessungsbetriebsspannung 400 V AC, Gebrauchskategorie AC 22, 3-polig, mit Sicherungseinsatz, Bemessungsstrom 63 A.
inkl. sämtlichen Verdrahtungsmaterial, komplett liefern und montieren.
Menge: 1,000 St

**03.12 Hilfsschalter für Sicherungslasttrenner**
Hilfsschalter  1S/1Ö für Beleuchtungs-Sicherungslasttrenner D02 63A inkl. sämtlichen Verdrahtungsmaterial, komplett liefern und montieren
Menge: 16,000 St

**03.13 Leitungsschutzsch 3polig B 16 A**
StL-Nr. 9905426014201201
Leitungsschutzschalter DIN VDE 0641-11, Maße DIN
43880,
fingersicher DIN VDE 0106-100,
Bemessungsbetriebsspannung 230/400 V AC,
mit beidseitiger Klemmenabdeckung,
3polig,
Bemessungsausschaltvermögen 10 kA,
Auslösecharakteristik B,
Bemessungsstrom 16 A.
Menge: 4,000 St

**03.14 Leitungsschutzsch B 3polig bis 32 A**
Leitungsschutzschalter DIN VDE 0641-11, Maße DIN 43880,
fingersicher DIN VDE 0106-100,
Bemessungsbetriebsspannung 230/400 V AC,
mit beidseitiger Klemmenabdeckung,
3polig,
Bemessungsausschaltvermögen 10 kA,
Auslösecharakteristik B,
Bemessungsstrom 32 A.
Menge: 2,000 St

**03.15 Leitungsschutzsch 4polig B 40A**
Leitungsschutzschalter DIN VDE 0641-11, Maße DIN 43880,
fingersicher DIN VDE 0106-100,
Bemessungsbetriebsspannung 230/400 V AC,
mit beidseitiger Klemmenabdeckung,
4polig,
Bemessungsausschaltvermögen 10 kA,
Auslösecharakteristik B,
Bemessungsstrom 40 A.
Menge: 2,000 St

**03.16 Diazed-Sicherungselement, 3-polig, D02, 63A**
Menge: 4,000 St

**03.17 Fehlerstromschutzschalter, 4-polig, 25/0,03A**
Menge: 2,000 St

**03.18 Fehlerstromschutzschalter, 4-polig, 40/0,03A**
Fehlerstromschutzschalter, 4-polig, 40/0,03
Menge: 2,000 St

**03.19 Install.schütz 4polig 40 A**
Installationsschütz DIN EN 61095,
Maße DIN 43880, fingersicher DIN VDE 0106-100,
Bemessungsisolationsspannung 500 V AC,
4polig, zur Montage auf Tragschiene DIN EN 50022,
Gebrauchskategorie AC 1,
Bemessungsbetriebsstrom 40 A,
Bemessungsbetriebsspannung 400 V AC,
Bemessungsbetätigungsspannung 230 V AC,
Hilfsschalterbaustein 2polig,
Kontaktausführung 1 S und 1 Ö.
Menge: 3,000 St

**03.20 2-pol.Schaltrel.230 V AC m.Wechselkontakt**
Niederspannungsschaltgeräte
Zweipoliges Schaltrelais als Reiheneinbaugerät
für Montage auf Trageschienen DIN-EN 50022.
Nennisolationsspannung 400 V AC nach VDE 0110.
Nennschaltleistung: 16 A, 250 V AC
Betätigungsspannung 230V AC.
Mit einem Wechselkontakt.

Inkl. aller zur Montage benötigten Materialien und
Geräte
Liefern und betriebsfertig montieren
Menge: 2,000 St

**03.21 NH-Sicherungsunterteil 3-polig Gr.1 500VAC Sicherungseinsatz 250A**
NH-Sicherungsunterteil DIN 43620-3 und DIN VDE 0636-2 (VDE 0636-2), 3-polig mit 2 Trennwänden, Baugröße 1, Bemessungsbetriebsspannung 500 V AC, mit Berührungsschutzabdeckungen, mit Sicherungseinsatz, Bemessungsstrom 160 A.
Menge: 3,000 St

**03.22 Stromwandler 0,72kV Aufsteckstromwandler Kl.0,2 FS5 primär 400A sekundär 1A 2,5VA**
Stromwandler DIN EN 61869-2 (VDE 0414-9-2) für Messzwecke, Maße DIN 42600-2, Bemessungsbetriebsspannung 0,72 kV, mit Beglaubigung, als Aufsteckstromwandler, Genauigkeitsklasse 0,2, Überstrombegrenzungsfaktor FS 5, Bemessungsstrom primär 400 A, Bemessungsstrom sekundär 1 A, Bemessungsleistung 2,5 VA.
Menge: 4,000 St

**03.23 Elektronischer Wirkenergiezähler**
Elektronischer Wirkenergiezähler
als dreiphasiger Messwandlerzähler (3+N) für 3- und 4
Leiteranschluss zur Kommunikation mit PV
Anzeigetableau. Geprüft und zugelassen gemäß MID und
IEC. Details:
Einbau in zuvor beschriebenem Schaltschrank
Hutschienenmontage
Nennspannung: 3x230V/400V AC
Konfigurierbares Stromverhältnis (CT): 9999/1-6
Impulsfrequenz: 5.000 imp/kWh
Anzeige: LCD Display mit 7 Ziffern
Genauigkeitsklassen: Wirkarbeit Klasse 1 (B),
Blindarbeit Klasse 2
Kommunikation: S0 Impulsausgang zur Fernübertragung von
Energiebezug und -abgabe
Maße BxHxT: ca. 70 x 97 x 65 mm
Anschlussquerschnitt: 0,5 - 10 mm²
Menge: 1,000 St

### Titel 04 Verlegesysteme

**04.1 Bohrung durch Beton St.ca.20-30cm**
Bohrungen durch Betondecken bzw. -wände,
Durchmesser ca. 50 mm,
Stärke ca. 20 - 30 cm
Menge: 5,000 St

*Hinweis: Leitfabrikat / Bezugsnachweis*
Leitfabrikat / Bezugsnachweis:
für nachfolgende Positionen wurde als Leitfabrikat der Hersteller:

Würth

zu Grunde gelegt.

Es bleibt Bieter jedoch freigestellt, ein anderes technisch vergleichbares Fabrikat / System anzubieten.

**04.2 BSK - Brandschutzkanal I 90 / E 30 / 260x100x2500mm, vierseitig**
BSK - Brandschutzkanal I 90 / E 30, vierseitig

zum Einsatz innerhalb des Gebäudes zwischen Dachgeschoss und Erdgeschoss, zur Vermeidung von erhöhter Brandlast:

als 4-seitiger Kanal mit verschraubbarem Deckel
· Feuerwiderstandsdauer I 90
· Innenbeschichtung beginnt bei +200°C zu reagieren
· Geringes Eigengewicht

mind. Breite x Höhe: 80 x 50 mm
inTeillängen ab 500 bis 2500 mm

Werkstoff Stahl/Stahl
Oberfläche Verzinkt
Farbe Silbergrau
Baustoffklasse A2 - Nicht brennbar
Wandmontage - Deckenmontage

inkl. allem Befestigungsmaterial und systembedingten Zubehör
Menge: 5,000 m

**04.3 BSK - Brandschutzkanal I 90 / E 30 / Brandschutzdurchführung**
BSK - Brandschutzkanal I 90 / E 30, als Wand- oder Deckendurchführung

zum Einsatz innerhalb des Gebäudes zwischen Dachgeschoss und Erdgeschoss, zur Vermeidung von erhöhter Brandlast:

als Wand- oder Deckendurchführung
· Feuerwiderstandsdauer I 90

für mind. Breite x Höhe: 80 x 50 mm

Werkstoff Stahl/Stahl
Oberfläche Verzinkt
Farbe Silbergrau
Baustoffklasse A2 - Nicht brennbar
Wandmontage - Deckenmontage

inkl. allem Befestigungsmaterial und systembedingten Zubehör
Menge: 2,000 St

*Hinweis: Leitfabrikat / Bezugsnachweis*
Leitfabrikat / Bezugsnachweis:
für nachfolgende Positionen wurde als Leitfabrikat der Hersteller:

Hager

zu Grunde gelegt.

Es bleibt Bieter jedoch freigestellt, ein anderes technisch vergleichbares Fabrikat / System anzubieten.

**04.4 Unterflurkanal 2-zügig estrichüberdeckt aus Stahlblech UK 240x28mm**
Unterflur-Installationskanal nach DIN EN 50085-1 und DIN EN 50085-2-2 für estrichüberdeckte Montage mit Trennsteg, abnehmbares, mit Trennstegmarkierungen versehenes, Oberteil zum einfachen Einlegen von Leitungen.

Höhe: 28 mm
Breite: 240 mm
Länge: 2000 mm
Lichter innerer Querschnitt: 6720 - 6720 mm²
Max. Anzahl der Kabel (Ø11mm, 50% gefüllt, ohne Geräte): 27
Abnehmbare Abdeckung: Ja
Kammeranzahl: 2 - 2
Bodeninstallationssystem Montage auf: Estrichüberdeckt
Werkstoff: Stahl
Oberfläche: Verzinkt
Halogenfrei: Ja
Vertikale Last auf kleine Oberfläche: 1,5 kN

inkl. aller Verbinder und Befestigungen
Menge: 5,000 m

**04.5 Vertikalkrümmer 2-zügig aus Stahlblech zu UK 240x28mm**
Vertikalkrümmer zur Anbindung von estrichüberdeckten Unterflur-Installationskanälen nach DIN EN 50085-1 und DIN EN 50085-2-2 an Wandinstallationen als Systemzubehör.

Höhe: 28 mm
Breite: 240 mm
Länge: 200 mm
Maß a: 28 mm
Maß b: 240 mm
Richtungsänderung: Vertikal
Kammeranzahl: 2 - 2
Geeignet für estrichbündigen geschlossenen Unterflurkanal: Nein
Geeignet für estrichüberdeckten Unterflurkanal: Ja
Werkstoff: Stahl
Oberfläche: Verzinkt
Menge: 2,000 St

**04.6 Kunststoff-Panzerrohr AD 32mm**
Kunststoff- Panzerrohr
zum verlegen in Mauerwerk,
Trockenbauwänden oder Beton
biegsam
aus PVC- U mit Mantel
für mittlere Druckbeanspruchung
Größe: AD= 32mm
inkl. Mauerschlitz

Inkl. aller zur Montage benötigten Materialien und
Geräte
Liefern und betriebsfertig montieren
Menge: 30,000 m

**04.7 Kunststoff-Panzerrohr AD 40mm**
Kunststoff- Panzerrohr
zum verlegen in Mauerwerk,
Trockenbauwänden oder Beton
biegsam
aus PVC- U mit Mantel
für mittlere Druckbeanspruchung
Größe: AD= 40mm
inkl. Mauerschlitz

Inkl. aller zur Montage benötigten Materialien und
Geräte
Liefern und betriebsfertig montieren
Menge: 30,000 m

**04.8 VS ,Instk.PVC,1-f,o.TW,b=60mm,t=40mm**
Fabrikfertiger Installationskanal aus PVC-hart,
einschl. systemgebundenem Verbindungs- und
Befestigungsmaterial,
Anteil für Kanalendstücke,
Eck- und Kreuzungsstücke sowie weiterem
funktionsbedingtem
Zubehör.
zur Verlegung auf Mauerwerk oder Beton.
In Teillängen.
Breite 60 mm
Tiefe 40 mm

Inkl. aller zur Montage benötigten Materialien und
Geräte
Liefern und betriebsfertig montieren
Menge: 12,000 m

**04.9 VS ,Instk.PVC,1-f,o.TW,b=100mm,t=60mm**
Fabrikfertiger Installationskanal aus PVC-hart,
einschl. systemgebundenem Verbindungs- und
Befestigungsmaterial,
Anteil für Kanalendstücke,
Eck- und Kreuzungsstücke sowie weiterem
funktionsbedingtem
Zubehör.
zur Verlegung auf Mauerwerk oder Beton.
In Teillängen.
Breite 100 mm
Tiefe 60 mm

Inkl. aller zur Montage benötigten Materialien und
Geräte
Liefern und betriebsfertig montieren
Menge: 18,000 m

**04.10 VS,Rohr,starr.Stangen,V.off.Alu,i.T,M32**
Elektroinstallationsrohr aus Aluminium
nicht flammenausbreitend,einwandig, glatt,
Druckfestigkeit schwer,Schlagfestigkeit schwer
Dauergebrauchs- und Installationstemperatur: -45 - +250°C
Verlegung offen, an Betonwänden, Decken, Stahlträgern mittels Aluklemmen
komplett liefern und betriebsfertig mit Alu-Bügelschellen montieren
inkl. Bögen, Bügelschellen, Verbindungsmuffen und Endtüllen
Typ: M25 - M32
Liefern und betriebsfertig montieren
Menge: 12,000 m

**04.11 VS,Rohr,starr.Stangen,V.off.Alu,i.T,M50**
Elektroinstallationsrohr aus Aluminium
nicht flammenausbreitend,einwandig, glatt,
Druckfestigkeit schwer,Schlagfestigkeit schwer
Dauergebrauchs- und Installationstemperatur: -45 - +250°C
Verlegung offen, an Betonwänden, Decken, Stahlträgern mittels Aluklemmen
komplett liefern und betriebsfertig mit Alu-Bügelschellen montieren
inkl. Bögen, Bügelschellen, Verbindungsmuffen und Endtüllen
Typ: M50
Liefern und betriebsfertig montieren
Menge: 12,000 m

**04.12 Kabelrinne Seitenhöhe 50mm x Breite 75mm als gerades Stück, ungelocht**
Kabelrinne, nach DIN EN IEC 61537, C-förmig,
ungelocht, einschließlich anteilmäßigem Befestigungszubehör.

Abmessungen (ca. Maße) H x B : 50 x 75 mm
Materialstärke : 0,9 mm
Mittellochung : keine

Lieferlänge : 1000 - 3000 mm

Werkstoff : Stahl, bandverzinkt nach DIN EN 10346
geschlossen, einschl. anteiliger Stoßverbinder

In Teillängen liefern und montieren
Inkl. aller Verbindungs- und Befestigungsmaterialien
inkl.Trassendeckel
inkl Montagematerialien (Stiele / Gewindestangen / Halter) zur Montage am Dachstuhl im Dachraum

inkl. aller zur Montage benötigten Materialien und Geräte
Liefern und betriebsfertig montieren
Menge: 78,000 m

**04.13 Kabelrinne Seitenhöhe 50mm x Breite 75mm als Formstück**
Kabelrinne, nach DIN EN IEC 61537, C-förmig,
mit durchgängier Boden- und Seitenperforation, einschließlich anteilmäßigem Befestigungszubehör.

wie vor, jedoch als angepasstes Formstück (Eck, T-Stück. etc.)
inkl. aller zur Montage benötigten Materialien und Geräte
Liefern und betriebsfertig montieren
Menge: 12,000 St

**04.14 Montageschiene aus Stahl feuerverzinkt**
Montageschiene aus Stahl feuerverzinkt, kaltgewalzt,
Profil 27/18mm, in unterschiedlichen Teillängen von 0,2
bis 0,6 m, inkl. Befestigung DIN EN 206-1, DIN
1045-2.
Menge: 12,000 m

**04.15 VS,KR,Befestigungsschellen für Kabel 28 - 34 mm**
Befestigungsschelle als verzinkte Bügelschelle passend für angebotene Profilschienen
Spannbereich 28 - 34mm

inkl. aller zur Montage benötigten Materialien und Geräte
Liefern und betriebsfertig montieren
Menge: 30,000 St

**04.16 VS,KR,Befestigungsschellen für Kabel 40 - 60 mm**
Befestigungsschelle als verzinkte Bügelschelle passend für angebotene Profilschienen
Spannbereich 40 - 60mm

inkl. aller zur Montage benötigten Materialien und Geräte
Liefern und betriebsfertig montieren
Menge: 15,000 St

**04.17 Inst.u.Z,Verb.ka.,FR.-aP,100x100**
Installationsgeräte und Zubehör
Verbindungskasten DIN 57606, VDE 0606 aus Isolierstoff,
Mehrfach-Leitungseinführung mit Verschraubungen abgedichtet,
bestückt mit 10 Verbindungsklemmen,
Nennquerschnitt bis 2,5 mm²,

Feuchtraum-Ausführung, auf Putz,
als Abzweigkasten 100 x 100 mm

Inkl. aller zur Montage benötigten Materialien und
Geräte
Liefern und betriebsfertig montieren
Menge: 6,000 St

### Titel 05 Blitzschutz

**05.1 Anbindung an Blitzschutzanlage**
Die metallene Unterkonstruktion ist in den bestehenden äußeren Blitzschutz einzubinden.
Der Anschluss hat entsprechend DIN EN 62305-3 Beiblatt 5 zu erfolgen.
Die Anbindung hat blitzstromtragfähig mit 16qmm Kupferleitung zu erfolgen.
Die Unterkonstruktion ist an die Haupterdungsschiene anzuschließen (Die Leitung wird separat vergütet).
Anzahl der Verbindungen entsprechend der Größe der PV-Anlage.
Vorhandene Blitzschutzklasse: LPZ III
inkl. aller benötigten Anschlussmaterialien und Messprotokoll
Menge: 20,000 St

**05.2 Potentialausgleichsschiene aus Flusstahl 250 A**
Anschlussmöglichkeiten:

12 x 6-16 mm²
12x6-16 mm² Cu-Leiter
1 Rundleiter 10 mm²
1 Bandeisen 40 mm

komplett liefern und montieren.
Menge: 2,000 St

**05.3 Verbinder Kl.N Kreuzverbindung Stahl niro**
*** EP-Aufgliederung gefordert
Verbinder Klasse N für normale Belastung, für Kreuzverbindungen, aus nichtrostendem Stahl, für Rd 8 bis 10 mit Rd 8 bis 10, mit Zwischenplatte.

liefern und betriebsfertig montieren.
Menge: 4,000 St

**05.4 Klemme Kl.N Stahl niro Rd8 bis 12mm**
*** EP-Aufgliederung gefordert
Klemme Klasse N für normale Belastung, aus nichtrostendem Stahl, für Rd 8, mit Treibschrauben und Gegenplatte, Klemmbereich für Flachteile bis 12 mm.

liefern und betriebsfertig montieren.
Menge: 12,000 St

**05.5 Dachleitungshalter Kunststoff / GFK Länge 435mm**
Iso-Dachleitungshalter
variables Halterprogramm zur Einhaltung des Trennungsabstandes
nach DIN EN 62305-3 (VDE 0185-305-3),
für das Verlegen von Leitungen auf Flachdächern.
Distanzstab aus glasfaserverstärktem Kunststoff (GFK) Ø10 mm,
UV-stabilisiert, Farbe lichtgrau
Die Dach Leitungs Halter sind nach Eurocode 1 (DIN EN 1991-1-4 + DIN EN 1991-1-4/NA) dimensioniert.
Befestigung im Betonstein mit Unterlegplatte
Leitungshalter Aufnahme Rd: 8 mm
Werkstoff Dachleitungshalter: Kunststoff / GFK
Länge (l1): 435 mm
Isolierstrecke: 360 mm
Dauertemperaturbereich: -30 °C - +80 °C
Max. Böenwindgeschwindigkeit (Halterabstand 1200 mm, Al Ø8 mm): 142 km/h

liefern und betriebsfertig montieren.
Menge: 6,000 St

**05.6 Leitungshalter für Flachdach**
Dachleitungshalter, für Flachdächer zur Befestigung von Rundleitern auf Flachdächern
mit 2-facher Leitungshalterung
aus frostbeständigem Beton und wetterbeständigem Kunststoff, UV-stabilisiert
Kunststoff- und Betonteil getrennt recycelbar
Leitungsführung: lose
Werkstoff Leitungshalter: Kunststoff
Leitungshalter Aufnahme Rd: 8 mm
Gewicht: 1 kg
Stein: Beton (C35/45)

liefern und betriebsfertig montieren.
Menge: 5,000 St

**05.7 Anschlussklemmen für Stahlträger**
Anschlussklemmen für Stahlträger senkrecht mit Klemmbock NIRO
Anschlussklemmen für Stahlträger schwere Ausführung, für den Anschluss an
Stahlkonstruktionen
Klemmbereich: 3-18 mm
Werkstoff Klemme: NIRO
Klemmbereich Rd: 6-10 mm
Normenbezug: DIN EN 62561-1

liefern und betriebsfertig montieren.
Menge: 12,000 St

**05.8 Überbrückungsbänder**
zum Verbinden von Metallverkleidungen oder als Dehnungsausgleichs- stück, zum Nieten oder Schrauben,

Werkstoff: Al
Länge: 180mm
Befestigungslöcher: 4x5,2 / 1x10,5mm
Normenbezug: DIN EN 50164-(1+2)

liefern und betriebsfertig montieren.
Menge: 8,000 St

**05.9 Nummernschild**
*** EP-Aufgliederung gefordert
Nummernschild mit dauerhafter witterungsbeständiger Beschriftung.

liefern und betriebsfertig montieren.
Menge: 16,000 St

**05.10 Potentialausgleichsverbindungen herstellen**
bestehend aus:

1 Messingschraube M 5x3O mit
Mutter und Beilagscheiben.

komplett liefern, montieren und betriebsfertig anschließen.
Menge: 12,000 St

### Titel 06 Batteriespeicher

**06.1 Batteriespeicher Komplettsystem, modular**
*** Pauschalposition
Modularer Hochvoltbatteriespeicher

Er nutzt Lithium-Eisenphosphat-Zellen (LiFePO4), die durch hohe Sicherheit, lange Lebensdauer und thermische Stabilität überzeugen. Der Speicher besteht aus sieben Modulen mit insgesamt 35 kWh nutzbarer Energie und kann inner Umgebungstemperatur min. 0 °C bis 45°C
Entspricht folgenden Normen: IEC 62619, IEC 62040-1, IEC 62477-1, UN 38.3.
Schnittstelle zur Anbindung an das angebotene Monitoringsystem:
z.B. Modbus/ IP

Produktmerkmale
Leistung: Bis zu 24,64 kW DC-Leistung, 50 A Dauerstrom
Skalierbarkeit: 35 kWh (7 Module) bis 40 kWh pro Einheit, bis zu 4 Einheiten parallel (max. 160 kWh)

Sicherheit: LiFePO4-Zellen, mehrstufiges Schutzkonzept, integrierter DC-Schutzschalter

Kompaktheit: Modulares Plug & Play-System, einfache Installation ohne

Verkabelung zwischen Modulen
Notstromfähigkeit: Unterstützt Backup- und Off-Grid-Betrieb mit Hybridwechselrichtern, inkl. Black-Start-Funktion

Smarte Integration: Kompatibel mit Cloud und Energiemanagementsystemen

Robustheit: Schutzklasse IP55, für Innen- und Außeneinsatz, Kühlung durch natürliche Konvektion

Technische Daten
Batteriezellentyp  prismatische Zelle
Energie / Kapazität 35,0 kWh (nutzbar)
Anzahl Batteriemodule 7 Module
Nennspannung 492,8 V
Betriebsspannung 415,8 - 562,1 V
Lade- / Entladestrom 50 A (Dauerbetrieb)
Entladungstiefe 100 % (einstellbar)
Kurzschlussstrom 3500 A

Kommunikationsschnittstelle CAN
Über-/Unterspannungsschutz Ja
Überstromschutz Ja
Über-/Untertemperaturschutz Ja
DC-Schutz-Schalter vorhanden: Ja

Abmessung (B x H x T) 675 × 1380 × 350 mm
Gewicht 338 kg
Betriebsort Innenbereich / Außenbereich

Betriebstemperatur, Luftfeuchtigkeit:
Laden: 0 - 55 °C / Entladen: -20 - 55 °C / 0-95 % rF, nicht kondensierend

Schutzart IP55
Kühlungsart Natürliche Konvektion
Montageart Bodenstehend

Hinweis:
Montageort Wechselrichter und Batteriespeicher im Technikraum des Erweiterungsgebäudes im EG.

Inkl. aller weiteren herstellerspeziefischen Komponenten die für den Betrieb und die Nutzung des Speichersystems notwendig sind.
Es ist ein komplettes System anzubieten das nach Anschluss ans Netz bzw. die PV Anlage so vollumfänglich betrieben werden kann.

Lieferumfang
7 x SBH 5,0 kWh Batteriemodul
1 x SBH Sockel und Zubehör

Garantielaufzeit min. 10 Jahre

Hersteller/Typ:

Inklusiv BatteriewechselrichterLiefern und betreibsfertig montieren.
Menge: 1,000 psch

### Titel 07 BE, Projektierung, Dokumentation

**07.1 Baustelleneinrichtung**
Einrichten und Räumen der Baustelle, Vorhalten
der Baustelleneinrichtung
für sämtliche in der Leistungsbeschreibung
aufgeführten Leistungen.
Bei Bedarf Materialcontainer
Menge: 1,000 Psch

**07.2 Montage- und Werkplanung PV**
Hardewareprojektierung für die gesamte PV-Anlage auf Basis der vorgegevebeb Ausführungsplnaung des Fachplaners,
inkl Erstellung von Werk und Montageplänen.
Durchführung einer gemeinsamen Abnahme nach Fertigstellung der Leistung.
Teilnahmen an regelmäßigen Baustellentermin
während der Ausführung.
Menge: 1,000 Psch

**07.3 Inbetriebnahme der PV-Anlage**
Inbetriebnahme der PV-Anlage
Vor der Inbetriebnahme der betriebsfertigen Anlage ist
eine Funktionsprüfung für jedes einzelne Modul/Wechselrichter und
dessen Zusammenwirken unter Berücksichtigen der
Funktion der Gesamtanlage durchzuführen.
Die Funktionsprüfung selbst und dabei auftretende
Fehler und Schäden liegen im Risikobereich
des Auftragnehmers.
Sämtliche Einzustellungen von Grenzwerte für den
regulären Betrieb und für Sicherheitsabschaltungen sind
durchzuführen und zu dokumentieren.
In diesem Zusammenhang ist nicht nur das Verhalten der
Anlage im regulären Betrieb sondern insbesondere bei
Störsituationen zu überprüfen.
Ist bei der Funktionsprüfung das Zusammenwirken mit
Anlagenteilen zu prüfen die nicht zum Lieferumfang des
Auftragnehmers gehören muss vorher die notwendige
Betriebserlaubnis eingeholt werden.

Nach Feststellung der Vollständigkeit der
Lieferung sowie des ordnungsgemäßen Aufbaus erfolgt die
Inbetriebnahme einschließlich Prüfung aller
Schutzeinrichtungen.

Alle Aufwendungen für die Funktionsproben,
Inbetriebnahme, Erstellen der Messprotokolle und
Einweisung des Betriebspersonals sind hier
einzukalkulieren.
Menge: 1,000 Psch

**07.4 Dokumentation PV**
Dokumentation

Als Bestandteil der Abnahme sind alle Unterlagen für
Betriebs-, Bedienungs- und Wartungsanweisungen sowie
Ersatzteillisten, Montagezeichnungen usw. in folgender
Form zu übergeben:

- Inhaltsverzeichnis
- Stromlaufpläne, Übersichtsschaltpläne mit
  Sicherungsgrößen, Einstellwerten, Kabelnummern
- Klemmenpläne
- Aufstellungspläne
- Konstruktionspläne, u.a. Pläne für
- Bestückung
- Frontbelegung
- Anschlusspläne
- Kabellisten
- Gerätelisten
- Datenblätter für bestimmte Betriebsmittel
- Anordnungspläne für die örtlichen Betriebsmittel
- Installationspläne
- Kabelpritschenpläne
- Technologieschema (DIN 19227 Teil 1 und Teil 2)
- Funktionsplan (DIN 40719 Teil 6)
- Beschreibung des Betriebssystems
- Beschreibung der Standardsoftware
- Beschreibung der Anwendersoftware
- Geräteliste/Bestellliste mit Fabrikaten und
  Typenbezeichnungen
- Ersatzteilliste
- Steuerungsbeschreibungen
- Wartungsunterlagen mit Angaben für Instandhaltung
- Bedienungsanleitungen
- Prüfprotokolle gemäß VDE, TÜV, u. a.
- Störmeldelisten mit Reaktionen (Fehlerdiagnose)

Die Dokumentation ist auf USB zu sichern. Plan-, Text- und Bilddateien sind mit dem Inhaltsverzeichnis per Hyperlink zu verlinken. Die Dokumentation erfolgt nicht abschnittsweise, sondern als Gesamtprojekt.
Die Vielzahl der Ordner und Dateien bedingt die Erstellung eines sog. Ereignisbaumes. Mit diesem sind die einzelnen Dateien auf dem USB zu verlinken.

Die Dateien sind in gängigen Formaten zu erstellen und entsprechend zu speichern. Dateien aus speziellen Geräten (z.B. Messgeräten)  sind als Datei im PDF-Format zu speichern.

Formate:
- Excel (.xlsx)
- Word (.docx)
- AutoCAD (.dwg/.dxf)
- PDF

Alle Unterlagen müssen auf dem USB im Original-Format und PDF-Format vorhanden sein.

Die Dokumentation ist bei der Abnahme und Übergabe der Anlage an den Auftraggeber in 3-facher Ausfertigung auszuhändigen.
Menge: 1,000 Psch

**07.5 Materialaufzug aufbauen**
Materialaufzug aufbauen,
einschl. vorschriftsmäßiger Sicherung, An- und
Abtransport, Montage und Demontage. Personentransport
verboten, vorhalten und betreiben. Höhe bis ca 8 m.
Tragfähigkeit : 500 kg

Zeitraum: tageweise
Menge: 5,000 d

**07.6 Antrag für Anschluss PV**
Antrag für Anschluss PV-Anlage beim zuständigen EVU erstellen, bwz. Antrag für Änderung bestehenden Stromanschluss.
mit Lageplänen bzw. Plänen des Hausanschlussraumes
(beim Planungsbüro anfordern) dort einreichen,
einschl. vorheriger Abklärung mit Bauherr bzw. Projektant.
Menge: 1,000 St

**07.7 Abstimmung EVU und Abholung und Einbau Rundsteuerempfänger**
*** Pauschalposition
Aufwand für erforderliche Abstimmungen mit dem EVU,
abholen und montieren des Rundsteuerempfängers in Zähleranlage.
Menge: 1,000 psch

**07.8 Hinweisschild PV-Anlage für die Feuerwehr**
Hinweisschild PV-Anlage für die Feuerwehr
in Standarddarstellung als Klebeschild am
Hausanschluss, an der NSHV, am AC-Schaltschrank der
PV-Anlage, an der Erstanlaufstelle der Feuerwehr, etc..
Menge: 5,000 St

**07.9 Alle ankommenden bzw. abgehenden Leitung**
Alle ankommenden bzw. abgehenden Leitungen und Kabel
sind an den Verteilung bzw. Verbrauchern dauerhaft - mittels Schildträgern - zu beschriften.
Menge: 10,000 St

### Titel 08 Arbeiten im Stundenlohn

*Hinweis: Hinweis Bauleistungen im Stundenlohn*
Hinweis Bauleistungen im Stundenlohn

Mit der Ausführung der im Leistungsverzeichnis vorgesehenen Stundenlohnarbeiten ist erst nach schriftlicher Anordnung des Auftraggebers zu beginnen. Der Umfang der im Einzelfall zu erbringenden Leistungen wird bei der Anordnung festgelegt.
Die Stundenlohnzettel sind wöchentlich einzureichen.

Stundensätze:
Die nachstehenden Verrechnungssätze sind unter Beachtung der preisrechtlichen Vorschriften zu ermitteln und gelten unabhängig von der Anzahl der abzurechnenden Stunden. Sie enthalten den tatsächlichen Lohn mit den Zuschlägen für Gemeinkosten, Sozialkassenbeiträge, vermögenswirksame Leistungen und dergl., sowie Lohn- und Gehaltsnebenkosten. Zuschläge für Nacht-, Sonn- und Feiertagsarbeiten sind jedoch nicht eingerechnet.

Für die Ausführung der Stundenlohnarbeiten sind maximal
Monteure mit einer Qualifikation nach Entgeltgruppe G erforderlich. Arbeiten, die nur Monteure mit höherer Qualifikation ausführen können, sind vor deren Beginn mit der Bauleitung abzustimmen. Die Stundensätze der einzelnen Lohngruppen sind komplett auszufüllen.
Sollte der Bieter über eine nachfolgend angeführte Berufsgruppe nicht verfügen, hat er die nächsthöher qualifizierte einzusetzen.

**08.1 Bauleiter- bzw. Obermonteur**
Bauleiter- bzw. Obermonteurstunden
Menge: 10,000 h

**08.2 Monteurstunden**
Menge: 20,000 h

**08.3 Helferstunden**
Menge: 20,000 h
